# LV für fixe Stelzlager Titan
Leistungsbeschreibung (GAEB DA XML 3.2, DA81)
Währung: EUR
Abgabeort: Submissionsort
Auftraggeber: Auftraggeber
Ausführungsort: Ausführungsort
Erstellt mit: 4 221215, NOVA AVA, 19.01.2023

## Vorbereitung des Untergrundes
Der Untergrund für die Stelzlagerverlegung muss tragfähig und eben sein.
Etwaige Unebenheiten sind vorher zu beseitigen.

## LV Titan: Leistungsverzeichnis für fixe Stelzlager der Serie Titan
Datum: 15.11.2022

### Bereich 1 Erstellung Terrassen-Unterkonstruktion mit Einzelpositionen

#### Abschnitt 1.1 Verlegung von Stelzlagern mit fixem Kopf

**1.1.10 Verlegung von Platten auf Stelzlagern mit fixem Kopf 2,0 - 2,7cm**
Lieferung und Montage von Platten auf stufenlos höhenverstellbaren Stelzlagern mit fixem Kopf im Verstellbereich 20-27 mm auf bauseits vorbereitetem tragfähigem Untergrund. Inkludiert sind alle Erschwernisse zum Anarbeiten zu aufgehenden oder anschließenden Bauteilen.
Geeignet für alle Plattenbeläge (Feinsteinzeugplatten ab Stärke 2cm, Natursteinplatten ab Stärke 4cm, Betonplatten ab Stärke 4cm).
Stufenlos höhenverstellbar mit einer Fugenstärke von 2mm oder 4mm nach Wahl des Auftraggebers.

Verlegtes Plattenformat (bitte Format eintragen): x x
Plattentype ist in eigener Position auszuschreiben

Professionelles Planungsprogramm '3D-Konfigurator' für alle Belagsarten, Grundrisse und Höhenbereiche ist unter https://www.ceratrends.com abrufbar (keine Registrierung notwendig)

Technische Daten Stelzlager:
Verstellbereich: 20-27mm
Fugenstärke: 2mm oder 4mm nach Wahl des AG
UV- und Witterungsbeständig
Temperatur-Einsatzbereich: -30° bis +80°
Durchmesser Boden: mind. 195mm
Durchmesser Kopf: mind. 120mm
Statische Bruchlast: mind. 1,0 Tonnen p. Stelzlager
Material: Polypropylen
Erzeugnis: Stelzlager 'Titan' oder technisch gleichwertig

Liefernachweis / Vertrieb:
Fa. Ceratrends GmbH
Willersdorf 6a
4203 Altenberg
Österreich
Mail: office@ceratrends.com
Infos unter: https://www.ceratrends.com>
Tel.: +43 7230 20545

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Menge: 1,000 m2

**1.1.20 Verlegung von Platten auf Stelzlagern mit fixem Kopf 2,7 - 4,0cm**
Lieferung und Montage von Platten auf stufenlos höhenverstellbaren Stelzlagern mit fixem Kopf im Verstellbereich 27-40 mm auf bauseits vorbereitetem tragfähigem Untergrund. Inkludiert sind alle Erschwernisse zum Anarbeiten zu aufgehenden oder anschließenden Bauteilen.
Geeignet für alle Plattenbeläge (Feinsteinzeugplatten ab Stärke 2cm, Natursteinplatten ab Stärke 4cm, Betonplatten ab Stärke 4cm).
Stufenlos höhenverstellbar mit einer Fugenstärke von 2mm oder 4mm nach Wahl des Auftraggebers.

Verlegtes Plattenformat (bitte Format eintragen): x x
Plattentype ist in eigener Position auszuschreiben

Professionelles Planungsprogramm '3D-Konfigurator' für alle Belagsarten, Grundrisse und Höhenbereiche ist unter https://www.ceratrends.com abrufbar (keine Registrierung notwendig)

Technische Daten Stelzlager:
Verstellbereich: 27-40mm
Fugenstärke: 2mm oder 4mm nach Wahl des AG
UV- und Witterungsbeständig
Temperatur-Einsatzbereich: -30° bis +80°
Durchmesser Boden: mind. 195mm
Durchmesser Kopf: mind. 120mm
Statische Bruchlast: mind. 1,0 Tonnen p. Stelzlager
Material: Polypropylen
Erzeugnis: Stelzlager 'Titan' oder technisch gleichwertig

Liefernachweis / Vertrieb:
Fa. Ceratrends GmbH
Willersdorf 6a
4203 Altenberg
Österreich
Mail: office@ceratrends.com
Infos unter: https://www.ceratrends.com
Tel.: +43 7230 20545

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Menge: 1,000 m2

**1.1.30 Verlegung von Platten auf Stelzlagern mit fixem Kopf 4,0 - 6,4cm**
Lieferung und Montage von Platten auf stufenlos höhenverstellbaren Stelzlagern mit fixem Kopf im Verstellbereich 40-64 mm auf bauseits vorbereitetem tragfähigem Untergrund. Inkludiert sind alle Erschwernisse zum Anarbeiten zu aufgehenden oder anschließenden Bauteilen.
Geeignet für alle Plattenbeläge (Feinsteinzeugplatten ab Stärke 2cm, Natursteinplatten ab Stärke 4cm, Betonplatten ab Stärke 4cm).
Stufenlos höhenverstellbar mit einer Fugenstärke von 2mm oder 4mm nach Wahl des Auftraggebers.

Verlegtes Plattenformat (bitte Format eintragen): x x
Plattentype ist in eigener Position auszuschreiben

Professionelles Planungsprogramm '3D-Konfigurator' für alle Belagsarten, Grundrisse und Höhenbereiche ist unter https://www.ceratrends.com abrufbar (keine Registrierung notwendig)

Technische Daten Stelzlager:
Verstellbereich: 40-64mm
Fugenstärke: 2mm oder 4mm nach Wahl des AG
UV- und Witterungsbeständig
Temperatur-Einsatzbereich: -30° bis +80°
Durchmesser Boden: mind. 195mm
Durchmesser Kopf: mind. 120mm
Statische Bruchlast: mind. 1,0 Tonnen p. Stelzlager
Material: Polypropylen
Erzeugnis: Stelzlager 'Titan' oder technisch gleichwertig

Liefernachweis / Vertrieb:
Fa. Ceratrends GmbH
Willersdorf 6a
4203 Altenberg
Österreich
Mail: office@ceratrends.com
Infos unter: https://www.ceratrends.com
Tel.: +43 7230 20545

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Menge: 1,000 m2

**1.1.40 Verlegung von Platten auf Stelzlagern mit fixem Kopf 6,4 - 11,0cm**
Lieferung und Montage von Platten auf stufenlos höhenverstellbaren Stelzlagern mit fixem Kopf im Verstellbereich 64-110 mm auf bauseits vorbereitetem tragfähigem Untergrund. Inkludiert sind alle Erschwernisse zum Anarbeiten zu aufgehenden oder anschließenden Bauteilen.
Geeignet für alle Plattenbeläge (Feinsteinzeugplatten ab Stärke 2cm, Natursteinplatten ab Stärke 4cm, Betonplatten ab Stärke 4cm).
Stufenlos höhenverstellbar mit einer Fugenstärke von 2mm oder 4mm nach Wahl des Auftraggebers.

Verlegtes Plattenformat (bitte Format eintragen): x x
Plattentype ist in eigener Position auszuschreiben

Professionelles Planungsprogramm '3D-Konfigurator' für alle Belagsarten, Grundrisse und Höhenbereiche ist unter https://www.ceratrends.com abrufbar (keine Registrierung notwendig)

Technische Daten Stelzlager:
Verstellbereich: 64-110mm
Fugenstärke: 2mm oder 4mm nach Wahl des AG
UV- und Witterungsbeständig
Temperatur-Einsatzbereich: -30° bis +80°
Durchmesser Boden: mind. 195mm
Durchmesser Kopf: mind. 120mm
Statische Bruchlast: mind. 1,0 Tonnen p. Stelzlager
Material: Polypropylen
Erzeugnis: Stelzlager 'Titan' oder technisch gleichwertig

Liefernachweis / Vertrieb:
Fa. Ceratrends GmbH
Willersdorf 6a
4203 Altenberg
Österreich
Mail: office@ceratrends.com
Infos unter: https://www.ceratrends.com
Tel.: +43 7230 20545

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Menge: 1,000 m2

**1.1.50 Verlegung von Platten auf Stelzlagern mit fixem Kopf 11,0 - 20,2cm**
Lieferung und Montage von Platten auf stufenlos höhenverstellbaren Stelzlagern mit fixem Kopf im Verstellbereich 110-202 mm auf bauseits vorbereitetem tragfähigem Untergrund. Inkludiert sind alle Erschwernisse zum Anarbeiten zu aufgehenden oder anschließenden Bauteilen.
Geeignet für alle Plattenbeläge (Feinsteinzeugplatten ab Stärke 2cm, Natursteinplatten ab Stärke 4cm, Betonplatten ab Stärke 4cm).
Stufenlos höhenverstellbar mit einer Fugenstärke von 2mm oder 4mm nach Wahl des Auftraggebers.

Verlegtes Plattenformat (bitte Format eintragen): x x
Plattentype ist in eigener Position auszuschreiben

Professionelles Planungsprogramm '3D-Konfigurator' für alle Belagsarten, Grundrisse und Höhenbereiche ist unter https://www.ceratrends.com abrufbar (keine Registrierung notwendig)

Technische Daten Stelzlager:
Verstellbereich: 110-202mm
Fugenstärke: 2mm oder 4mm nach Wahl des AG
UV- und Witterungsbeständig
Temperatur-Einsatzbereich: -30° bis +80°
Durchmesser Boden: mind. 195mm
Durchmesser Kopf: mind. 120mm
Statische Bruchlast: mind. 1,0 Tonnen p. Stelzlager
Material: Polypropylen
Erzeugnis: Stelzlager 'Titan' oder technisch gleichwertig

Liefernachweis / Vertrieb:
Fa. Ceratrends GmbH
Willersdorf 6a
4203 Altenberg
Österreich
Mail: office@ceratrends.com
Infos unter: https://www.ceratrends.com
Tel.: +43 7230 20545

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Menge: 1,000 m2

**1.1.60 Verlegung von Platten auf Stelzlagern mit fixem Kopf 21,0 - 30,2cm**
Lieferung und Montage von Platten auf stufenlos höhenverstellbaren Stelzlagern mit fixem Kopf im Verstellbereich 210-302 mm auf bauseits vorbereitetem tragfähigem Untergrund. Inkludiert sind alle Erschwernisse zum Anarbeiten zu aufgehenden oder anschließenden Bauteilen.
Geeignet für alle Plattenbeläge (Feinsteinzeugplatten ab Stärke 2cm, Natursteinplatten ab Stärke 4cm, Betonplatten ab Stärke 4cm).
Stufenlos höhenverstellbar mit einer Fugenstärke von 2mm oder 4mm nach Wahl des Auftraggebers.
Alle Stelzlager dieser Bauhöhe sind mechanisch oder mittels geeignetem Klebstoff am Boden zu fixieren!

Verlegtes Plattenformat (bitte Format eintragen): x x
Plattentype ist in eigener Position auszuschreiben

Professionelles Planungsprogramm '3D-Konfigurator' für alle Belagsarten, Grundrisse und Höhenbereiche ist unter https://www.ceratrends.com abrufbar (keine Registrierung notwendig)

Technische Daten Stelzlager:
Verstellbereich: 210-302mm
Fugenstärke: 2mm oder 4mm nach Wahl des AG
UV- und Witterungsbeständig
Temperatur-Einsatzbereich: -30° bis +80°
Durchmesser Boden: mind. 195mm
Durchmesser Kopf: mind. 120mm
Statische Bruchlast: mind. 1,0 Tonnen p. Stelzlager
Material: Polypropylen
Erzeugnis: Stelzlager 'Titan' oder technisch gleichwertig

Liefernachweis / Vertrieb:
Fa. Ceratrends GmbH
Willersdorf 6a
4203 Altenberg
Österreich
Mail: office@ceratrends.com
Infos unter: https://www.ceratrends.com
Tel.: +43 7230 20545
Menge: 1,000 m2

**1.1.70 Verlegung von Platten auf Stelzlagern mit fixem Kopf 31,0 - 40,2cm**
Lieferung und Montage von Platten auf stufenlos höhenverstellbaren Stelzlagern mit fixem Kopf im Verstellbereich 310-402 mm auf bauseits vorbereitetem tragfähigem Untergrund. Inkludiert sind alle Erschwernisse zum Anarbeiten zu aufgehenden oder anschließenden Bauteilen.
Geeignet für alle Plattenbeläge (Feinsteinzeugplatten ab Stärke 2cm, Natursteinplatten ab Stärke 4cm, Betonplatten ab Stärke 4cm).
Stufenlos höhenverstellbar mit einer Fugenstärke von 2mm oder 4mm nach Wahl des Auftraggebers.
Alle Stelzlager dieser Bauhöhe sind mechanisch oder mittels geeignetem Klebstoff am Boden zu fixieren!

Verlegtes Plattenformat (bitte Format eintragen): x x
Plattentype ist in eigener Position auszuschreiben

Professionelles Planungsprogramm '3D-Konfigurator' für alle Belagsarten, Grundrisse und Höhenbereiche ist unter https://www.ceratrends.com abrufbar (keine Registrierung notwendig)

Technische Daten Stelzlager:
Verstellbereich: 310-402mm
Fugenstärke: 2mm oder 4mm nach Wahl des AG
UV- und Witterungsbeständig
Temperatur-Einsatzbereich: -30° bis +80°
Durchmesser Boden: mind. 195mm
Durchmesser Kopf: mind. 120mm
Statische Bruchlast: mind. 1,0 Tonnen p. Stelzlager
Material: Polypropylen
Erzeugnis: Stelzlager 'Titan' oder technisch gleichwertig

Liefernachweis / Vertrieb:
Fa. Ceratrends GmbH
Willersdorf 6a
4203 Altenberg
Österreich
Mail: office@ceratrends.com
Infos unter: https://www.ceratrends.com
Tel.: +43 7230 20545
Menge: 1,000 m2

**1.1.80 Randausführung mittels Randabschluss-Clips**
Ausführung eines fachgerechten Randabschlusses mittels Randabschluss-Clip aus Edelstahl 1.4301.
Der Randabschluss-Clip wird an das äußerste Stelzlager aufgelegt und am aufgehenden Rand bzw. Mauerwerk stumpf angeschlagen.
Die zu verlegende Platte wird dann auf den Randabschluss-Clip aufgelegt sodass keine Berührung
zwischen Platte und aufgehendem Mauerwerk erfolgen kann.

Professionelles Planungsprogramm '3D-Konfigurator' für alle Belagsarten, Grundrisse und Höhenbereiche ist unter https://www.ceratrends.com abrufbar (keine Registrierung notwendig)

Technische Daten:
Abmessungen: 150 x 50 x 1,5mm
Material: Edelstahl 1.4301

Liefernachweis / Vertrieb:
Fa. Ceratrends GmbH
Willersdorf 6a
A-4203 Altenberg
Österreich
Mail: office@ceratrends.com
Infos unter: <https://www.ceratrends.com>
Tel.: +43 7230 20545

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Menge: 1,000 m2

**1.1.90 Ausgleich von Boden-Unebenheiten mittels Bautenschutz-Pads**
Ausgleich von Bodenunebenheiten mittels Bautenschutz-Pads.
Die Bautenschutz-Pads sind unter die Stelzlager zu legen und gleichen damit geringe Unebenheiten des Untergrundes aus und sorgen für ein flächenbündige Auflage des Stelzlagers.

Technische Daten:
Material: PUR-gebundenes Gummigranulat
Abmessungen: 200 x 200 x 4mm
Maximalbelastung: 13 Tonnen / m2
Flächengewicht: ca. 2,7 kg / m2

Professionelles Planungsprogramm '3D-Konfigurator' für alle Belagsarten, Grundrisse und Höhenbereiche ist unter https://www.ceratrends.com abrufbar (keine Registrierung notwendig)

Liefernachweis / Vertrieb:
Fa. Ceratrends GmbH
Willersdorf 6a
A-4203 Altenberg
Österreich
Mail: office@ceratrends.com
Infos unter: https://www.ceratrends.com
Tel.: +43 7230 20545

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Menge: 1,000 m2

**1.1.100 Installation von Anti-Rutsch- und Anti-Akustik-Auflagen**
Auflage von Anti-Rutsch-Auflagen in der Stärke 1mm auf Stelzlager 'Titan'.
Für alle fixen Stelzlager für Fugen 2 oder 4mm der Serie 'Titan' geeignet

Professionelles Planungsprogramm '3D-Konfigurator' für alle Belagsarten, Grundrisse und Höhenbereiche ist unter https://www.ceratrends.com abrufbar (keine Registrierung notwendig)

Liefernachweis / Vertrieb:
Fa. Ceratrends GmbH
Willersdorf 6a
A-4203 Altenberg
Österreich
Mail: office@ceratrends.com
Infos unter: https://www.ceratrends.com
Tel.: +43 7230 20545

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Menge: 1,000 m2

### Bereich 2 Erstellung Terrassen-Unterkonstruktion Gesamt

**2.10 Verlegung von Platten auf Stelzlagern mit fixem Kopf in verschiedenen Bauhöhen**
Lieferung und Montage von Platten auf stufenlos höhenverstellbaren Stelzlagern mit fixem Kopf im Verstellbereich
- 27-40 mm
- 40-64 mm
- 64-110mm
- 110-202mm
- 210-302mm
auf bauseits vorbereitetem tragfähigem Untergrund. Inkludiert sind alle Erschwernisse zum Anarbeiten zu aufgehenden oder anschließenden Bauteilen.
Geeignet für alle Plattenbeläge (Feinsteinzeugplatten ab Stärke 2cm, Natursteinplatten ab Stärke 4cm, Betonplatten ab Stärke 4cm).
Stufenlos höhenverstellbar mit einer Fugenstärke von 2mm oder 4mm nach Wahl des Auftraggebers.

Verlegtes Plattenformat (bitte Format eintragen): x x
Plattentype ist in eigener Position auszuschreiben

Professionelles Planungsprogramm '3D-Konfigurator' für alle Belagsarten, Grundrisse und Höhenbereiche ist unter https://www.ceratrends.com abrufbar (keine Registrierung notwendig).
Damit können Sie die benötigten Stelzlager in jedem Höhenbereich exakt ermitteln.

Technische Daten Stelzlager:
Verstellbereich: nach Wahl lt. obiger Angabe
Fugenstärke: 2mm oder 4mm nach Wahl des AG
UV- und Witterungsbeständig
Temperatur-Einsatzbereich: -30° bis +80°
Durchmesser Boden: mind. 195mm
Durchmesser Kopf: mind. 120mm
Statische Bruchlast: mind. 1,0 Tonnen p. Stelzlager
Material: Polypropylen
Erzeugnis: Stelzlager 'Titan' oder technisch gleichwertig

Liefernachweis / Vertrieb:
Fa. Ceratrends GmbH
Willersdorf 6a
4203 Altenberg
Österreich
Mail: office@ceratrends.com
Infos unter: https://www.ceratrends.com
Tel.: +43 7230 20545
Menge: 1,000 m2

**2.20 Randausführung mittels Randabschluss-Clips**
Ausführung eines fachgerechten Randabschlusses mittels Randabschluss-Clip aus Edelstahl 1.4301.
Der Randabschluss-Clip wird an das äußerste Stelzlager aufgelegt und am aufgehenden Rand bzw. Mauerwerk stumpf angeschlagen.
Die zu verlegende Platte wird dann auf den Randabschluss-Clip aufgelegt sodass keine Berührung
zwischen Platte und aufgehendem Mauerwerk erfolgen kann.

Professionelles Planungsprogramm '3D-Konfigurator' für alle Belagsarten, Grundrisse und Höhenbereiche ist unter https://www.ceratrends.com abrufbar (keine Registrierung notwendig)

Technische Daten:
Abmessungen: 150 x 50 x 1,5mm
Material: Edelstahl 1.4301

Liefernachweis / Vertrieb:
Fa. Ceratrends GmbH
Willersdorf 6a
A-4203 Altenberg
Österreich
Mail: office@ceratrends.com
Infos unter: https://www.ceratrends.com
Tel.: +43 7230 20545

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Menge: 1,000 m2

**2.30 Ausgleich von Boden-Unebenheiten mittels Bautenschutz-Pads**
Ausgleich von Bodenunebenheiten mittels Bautenschutz-Pads.
Die Bautenschutz-Pads sind unter die Stelzlager zu legen und gleichen damit geringe Unebenheiten des Untergrundes aus und sorgen für ein flächenbündige Auflage des Stelzlagers.

Technische Daten:
Material: PUR-gebundenes Gummigranulat
Abmessungen: 200 x 200 x 4mm
Maximalbelastung: 13 Tonnen / m2
Flächengewicht: ca. 2,7 kg / m2

Professionelles Planungsprogramm '3D-Konfigurator' für alle Belagsarten, Grundrisse und Höhenbereiche ist unter https://www.ceratrends.com abrufbar (keine Registrierung notwendig)

Liefernachweis / Vertrieb:
Fa. Ceratrends GmbH
Willersdorf 6a
A-4203 Altenberg
Österreich
Mail: office@ceratrends.com
Infos unter: https://www.ceratrends.com
Tel.: +43 7230 20545

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Menge: 1,000 m2

**2.40 Installation von Anti-Rutsch- und Anti-Akustik-Auflagen**
Auflage von Anti-Rutsch-Auflagen in der Stärke 1mm auf Stelzlager 'Titan'.
Für alle fixen Stelzlager für Fugen 2 oder 4mm der Serie 'Titan' geeignet

Professionelles Planungsprogramm '3D-Konfigurator' für alle Belagsarten, Grundrisse und Höhenbereiche ist unter https://www.ceratrends.com abrufbar (keine Registrierung notwendig)

Liefernachweis / Vertrieb:
Fa. Ceratrends GmbH
Willersdorf 6a
A-4203 Altenberg
Österreich
Mail: office@ceratrends.com
Infos unter: https://www.ceratrends.com
Tel.: +43 7230 20545

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Menge: 1,000 m2

USt %: 19; Summe brutto: 0
